# Muster-Leistungsbeschreibung
Leistungsbeschreibung (GAEB 90, DA81)
Währung: EUR

## Bodenplattenabdichtung rissüberbrücken
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur nachträglichen
Bauwerksabdichtung

Die Verfahren und Hinweise der WTA Merkblätter
(Referat 4 Mauerwerk / Bauwerksabdichtung),
insbesondere Merkblatt 4-6-14/D
"Nachträgliches Abdichten erdberührter Bauteile" und
Merkblatt 4-9-11/D "Nachträgliches Abdichten und
Instandsetzen von Gebäude- und Bauteilsockeln"
sind zuberücksichtigen.

*Hinweis*
Hinweis zur Abdichtung von Bodenplatten
(MDS)

Die Abdichtung bzw. Ausbildung einer Dampfsperre unter
Estrichen ist in der DIN EN 13969
?Feuchtigkeitsabdichtung unter
Estrichkonstruktionen? Die flexible
polymermodifizierte Dichtungsbeschichtungen (FPDs),
wie z. B. MB 2K, haben keine dieser Norm entsprechende
Prüfung. Die wasserdampfdiffusionsäquivalente
Luftschichtdicke, also der sd-Wert, ist das Produkt aus
der Wasserdampf-Diffusionswiderstandszahl µ und der
Schichtdicke in m. Eine Dampfsperre wird demnach in DIN
4108-3 wie folgt definiert.

sd < 0,5 m  diffusionsoffen
sd  0,5 m < sd < 1500 m  diffusionshemmend
(Dampfbremse)
sd  > 1500 m  diffusionsdicht (Dampfsperre)

Unter Berücksichtigung der
WasserdampfDiffusionswiderstandszahl µ  bei MB 2K
(ca. 1.755) und den in der Regeln aufzutragenden
Schichtdicken von 2 bis 3 mm, erzielt man mit einer
Abdichtung aus MB 2K  sd-Werte von ca. 3,5 bis 5,3 m.
Eine Abdichtung mit flüssig zu verarbeitenden
Abdichtungsstoffen ist demnach diffusionshemmend, aus
bauphysikalischer Sicht keine Dampfsperre, dies ist bei
der Planung zu berücksichtigen.

### Titel 00002 Vorarbeiten

**00002.0001 Estrich komplett entfernen**
Estrich d = ______ cm komplett
entfernen.
Bauschutt in Container laden.
Einheit: m2

**00002.0002 Abzudichtende Flächen reinigen**
Reinigen der abzudichtenden,
mineralischen Flächen.
Zementleim, Staub, Mörtelreste und Grate
sind durch einen mechanischen Abtrag
wie schleifen, strahlen oder fräsen zu entfernen.
Es ist ein staubfreier und tragfähiger
Untergrund herzustellen.
Einheit: m2

### Titel 00003 Bodenplattenabdichtung

**00003.0001 Grundierung mit verfestigendem Verkieselungskonzentrat**
Abzudichtende, mineralische
Untergründe mit einem lösemittelfreien,
verfestigenden Verkieselungskonzentrat,
1:1 mit Wasser verdünnt, grundieren.
Pfützenbildung vermeiden.

Grundierung vollsatt auf den vorbereiteten
Untergrund auftragen. Stark saugfähige Untergründe
bei Bedarf mit Wasser vornässen.
Materialüberschüsse umgehend entfernen.

Grundierung nicht auftrocknen lassen, bei größeren
Flächen abschnittsweise vorgehen.
Nachfolgende Arbeiten frisch in frisch - innerhalb
der Reaktionszeit - ausführen.

Gewähltes Produkt:
Remmers Kiesol oder gleichwertig

Produkteigenschaften:
Festigend
Porenverengend
Wasserabweisend
Mauersalzhemmend
Verbessert die Haftung, Abrieb- und
Oberflächenfestigkeit
Erhöht die Beständigkeit gegen chemischen Angriff

Produktkenndaten:
Dichte (20 °C) Ca. 1,15 g/cm³
Verfestigung ? 5 N/mm²
Wasserabweisung w < 0,5 kg/(m²*h )
Wasserdampfdurchlässigkeit > 90 %
Aussehen / Farbton Farblos bis gelbstichig
pH-Wert Ca. 11

Verbrauch:
Ca. 0,1 - 0,3 kg/m²  Remmers Kiesol <1810>
Einheit: m2

**00003.0002 Untergrundegalisierung**
*** Bedarfsposition ohne GB
Offene Fugen so wie Fehlstellen
oder Ausbrüche > 5 mm
mit einem mineralischem,
wasserdichten Mörtel verschließen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz Spachtelfähig

Verbrauch:
Ca. 8,5 kg/m² bei 5 mm Schichtdicke
Remmers WP DS Levell <0426>
Einheit: m2

**00003.0003 Kratzspachtelung mit rissüberbrückender MDS**
Lunker, Poren, Putzrillen oder Fehlstellen < 5 mm
auf mineralischen Untergründen mittels einer
Kratzspachtelung aus einer rissüberbrückenden,
mineralischen Dichtungsschlämme (MDS),
verschließen und egalisieren.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig vom Untergrund,
ca. 0,5 kg/m² Remmers MB 2K <3014>
Einheit: m2

**00003.0004 Nachträgliche Bodenplattenabdichtung mit rissüberbrückender MDS, radondicht**
Bodenplattenabdichtung auf die abzudichtende
Fläche gemäß der Wassereinwirkungsklasse W2.1-E "Mäßige Einwirkung
von drückendem Wasser"
aus einer 2.-komp.,
rissüberbrückender, mineralischer
Dichtungsschlämme (MDS, geprüft
nach PG-MDS und WTA geprüft)
herstellen.
Mindesttrockenschichtdicke > 4 mm.

Produktkenndaten:
- Wasserundurchlässigkeit geprüft bis
8m Wassersäule
- Rissüberbrückungsfähigkeit > 3 mm
- Wasserdampfdiffusionswiderstandszahl
µ = 1755
- 1 bar druckwasserdicht
nach 18 Std. (bei 5°C und 90% r.F.)

Verbrauch:
Ca. 4,4 kg/m² bei 4 mm Trockenschichtdicke
Remmers MB 2K <3014>
Einheit: m2

**00003.0005 Schutz der Abdichtung auf Bodenflächen**
Nach vollständiger Durchtrocknung die Abdichtung
durch das Auslegen einer 2-lagigen PE-Folie und
nachfolgender Estrichkonstruktion schützen.

Alternativ kann als Nutz- und Schutzschicht ein
Fliesenbelag im Dünnbettverfahren im direkten Verbund
auf der Abdichtungsebene
verlegt werden.
Einheit: m2
